# D.M.040 EA Flughaf.- Freising/O Fr12
Angebotsaufforderung (GAEB DA XML 3.2, DA83)
Projekt: A-01093-00
Währung: EUR
Vergabeart: Öffentliche Ausschreibung
Auftraggeber: Autobahn GmbH des Bundes, Niederlassung Südbayern (München), Autobahn GmbH-NL BY-S, Seidlstr.7-11, 80335 München, Seidlstraße 7-11, 80335 München, Telefon 089 54552-0
Erstellt mit: GXML Toolbox V3.3 R20230829, iTWO_64 V25.0.650, 19.05.2026

## A0109300012 Vorweg_Schutzplanken AD Flughafen-Freising-Ost
Datum: 11.05.2026
WaGr: 99_99_01

### Bereich 01 Allgemein

#### Abschnitt 01.01 Baustelleneinrichtung

**01.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.01.0002 Baustelleneinrichtung unterhalten**
Baustelleneinrichtung unterhalten und betreiben.
Unterhalten und Betreiben der Baustelleneinrichtungen.
Vergütet werden die Tage, an denen auf der Baustelle
gearbeitet wird.
Bauzeitverlängerungen werden nur vergütet, wenn
die Ursachen vom AG zu vertreten sind.
Der Nachweis erfolgt durch Vorlage der Tagesberichte.
Menge: 20,000 d

**01.01.0003 Baustellenaufzug**
Zulage zu Baustelleneinrichtung.
Wird pro angeordnetem Aufzug vergütet.
Menge: 4,000 St

**01.01.0004 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**01.01.0005 Ausführungsunterlagen liefern**
*** Pauschalposition
Ausführungsunterlagen liefern, bestehend aus Ausführungszeichnungen als pdf und icd- bzw. dwg-Datei
Die Ausführungsunterlagen müssen dem AG spätestens 2 Wochen vor Beginn der FRS Arbeiten vorliegen.
Menge: 1,000 Psch

**01.01.0006 Koordination Arbeitsablauf**
*** Pauschalposition
Koodination des AN mit den am Bau beteiligten
Unternehmen des AG auf der Autobahn und außerhalb der
Autobahn.
Menge: 1,000 Psch

**01.01.0007 Qualitätssicherungsplan**
*** Pauschalposition
Qualitätssicherungsplan gemäß Baubeschreibung erstellen
Folgende Punkte sind im Qualitätssicherungsplan zu berücksichtigen:
- Bauvorbereitung
- Baudurchführung und Qualitätskontrolle
- Bauablaufsteuerung und Terminkontrolle
- Festlegung von Verfahrensweisen
- Festlegung von Arbeitsabläufen
- Erstellen von Prüfplänen für die Eigenleistung
Der Qualtätssicherungsplan ist nach Vorgaben des AG zu übergeben.
Menge: 1,000 Psch

**01.01.0008 Markierungsband liefern**
*** Pauschalposition
Markierungsband liefern.
- biologisch abbaubar
- Farbe: pink
- Breite min. 2 cm
Die Position umfasst:
- 20 Rollen mit je 50m
Menge: 1,000 Psch

### Bereich 02 FRS Seitenstreifen FR Deggendorf

#### Abschnitt 02.01 Strecken und Bauwerks-FRS

**02.01.0001 SE am äußeren Fahrbahnrand herst. Stahl*min. H1*max. W4 A*o.gel.u.formag.T.**
StL-Nr. 2112910312411009
Schutzeinrichtung (SE) am äußeren Fahrbahnrand einschließlich erforderlicher systembedingter Arbeiten
herstellen. Abgerechnet wird die Baulänge. SE nach den
"Technischen Kriterien für den Einsatz von Fahrzeug-
Rückhaltesystemen in Deutschland".
SE aus Stahl.
Aufhaltestufe mindestens H1.
Wirkungsbereichsklasse maximal W4.
Anprallheftigkeitsstufe = A.
Schutzeinrichtung ohne gelöste Teile mit einer Masse
größer 2 kg im Anprallversuch nach DIN EN 1317. Schutzeinrichtung ohne formaggressive Teile.
Aufstellung 'gemäß Systemeinbauhandbuch'
Menge: 1160,000 m
Leistungsbereichkatalog: 129

**02.01.0002 SE am äußeren Fahrbahnrand herst. Stahl*min. H1*max. W3 A*o.gel.u.formag.T.**
StL-Nr. 2112910312311009
Schutzeinrichtung (SE) am äußeren Fahrbahnrand einschließlich erforderlicher systembedingter Arbeiten
herstellen. Abgerechnet wird die Baulänge. SE nach den
"Technischen Kriterien für den Einsatz von Fahrzeug-
Rückhaltesystemen in Deutschland".
SE aus Stahl.
Aufhaltestufe mindestens H1.
Wirkungsbereichsklasse maximal W3.
Anprallheftigkeitsstufe = A.
Schutzeinrichtung ohne gelöste Teile mit einer Masse
größer 2 kg im Anprallversuch nach DIN EN 1317. Schutzeinrichtung ohne formaggressive Teile.
Aufstellung 'gemäß Systemeinbauhandbuch'
Menge: 730,000 m
Leistungsbereichkatalog: 129

**02.01.0003 SE auf Brücken und Stützw. herst. Stahl*min. H1*max. W4 max. B*Klasse max. B*o.gel.u.formag.T.**
StL-Nr. 2112911712422919
Schutzeinrichtung (SE) auf Brücken, Stützwänden oder
Streifenfundamenten einschließlich ggf. erforderlicher
systembedingter Befestigung herstellen. Abgerechnet
wird die Baulänge. Ggf. erforderliche Dilatation wird
übermessen und als Zulage gesondert vergütet. SE nach
den "Technischen Kriterien für den Einsatz von Fahrzeug-Rückhaltesystemen in Deutschland".
SE aus Stahl.
Aufhaltestufe mindestens H1.
Wirkungsbereichsklasse maximal W4.
Anprallheftigkeitsstufe maximal B.
Anpralllast Klasse maximal B nach DIN EN 1991-2.
Aufstellung 'auf Aussenkappe gemäß Systemeinbauhandbuch'

Schutzeinrichtung ohne gelöste Teile größer 2 kg, die
in der Anprallprüfung von der Bauwerkskappe gefallen
sind und damit Dritte unterhalb der Brücke gefährden
könnten. Schutzeinrichtung ohne formaggressive Teile.
Schutzeinrichtung 'Eco-Safe BW Geländer (BASt-Nr.: 1249)'
Menge: 50,000 m
Leistungsbereichkatalog: 129

**02.01.0004 SE am äußeren Fahrbahnrand herst. Stahl*min. H2*max. W4 A*o.gel.u.formag.T.**
StL-Nr. 2112910313411009
Schutzeinrichtung (SE) am äußeren Fahrbahnrand einschließlich erforderlicher systembedingter Arbeiten
herstellen. Abgerechnet wird die Baulänge. SE nach den
"Technischen Kriterien für den Einsatz von Fahrzeug-
Rückhaltesystemen in Deutschland".
SE aus Stahl.
Aufhaltestufe mindestens H2.
Wirkungsbereichsklasse maximal W4.
Anprallheftigkeitsstufe = A.
Schutzeinrichtung ohne gelöste Teile mit einer Masse
größer 2 kg im Anprallversuch nach DIN EN 1317. Schutzeinrichtung ohne formaggressive Teile.
Aufstellung 'gemäß Systemeinbauhandbuch'
Menge: 1240,000 m
Leistungsbereichkatalog: 129

**02.01.0005 SE am äußeren Fahrbahnrand herst. Stahl*min. H2*max. W2 max. B*o.gel.u.formag.T.**
StL-Nr. 2112910313221009
Schutzeinrichtung (SE) am äußeren Fahrbahnrand einschließlich erforderlicher systembedingter Arbeiten
herstellen. Abgerechnet wird die Baulänge. SE nach den
"Technischen Kriterien für den Einsatz von Fahrzeug-
Rückhaltesystemen in Deutschland".
SE aus Stahl.
Aufhaltestufe mindestens H2.
Wirkungsbereichsklasse maximal W2.
Anprallheftigkeitsstufe maximal B.
Schutzeinrichtung ohne gelöste Teile mit einer Masse
größer 2 kg im Anprallversuch nach DIN EN 1317. Schutzeinrichtung ohne formaggressive Teile.
Aufstellung 'gemäß Systemeinbauhandbuch'
Menge: 290,000 m
Leistungsbereichkatalog: 129

**02.01.0006 SE auf Brücken und Stützw. herst. Stahl*min. H2*max. W4 A*Klasse max. B o.gel.u.formag.T.**
StL-Nr. 2112911713412910
Schutzeinrichtung (SE) auf Brücken, Stützwänden oder
Streifenfundamenten einschließlich ggf. erforderlicher
systembedingter Befestigung herstellen. Abgerechnet
wird die Baulänge. Ggf. erforderliche Dilatation wird
übermessen und als Zulage gesondert vergütet. SE nach
den "Technischen Kriterien für den Einsatz von Fahrzeug-Rückhaltesystemen in Deutschland".
SE aus Stahl.
Aufhaltestufe mindestens H2.
Wirkungsbereichsklasse maximal W4.
Anprallheftigkeitsstufe = A.
Anpralllast Klasse maximal B nach DIN EN 1991-2.
Aufstellung 'auf Aussenkappe gemäß Systemeinbauhandbuch'

Schutzeinrichtung ohne gelöste Teile größer 2 kg, die
in der Anprallprüfung von der Bauwerkskappe gefallen
sind und damit Dritte unterhalb der Brücke gefährden
könnten. Schutzeinrichtung ohne formaggressive Teile.
Menge: 20,000 m
Leistungsbereichkatalog: 129

**02.01.0007 SE am äußeren Fahrbahnrand herst. Stahl*o.gel.u.formag.T.**
Schutzeinrichtung (SE) am äußeren Fahrbahnrand einschließlich erforderlicher systembedingter Arbeiten
herstellen. Abgerechnet wird die Baulänge. SE nach den
"Technischen Kriterien für den Einsatz von Fahrzeug-
Rückhaltesystemen in Deutschland".
SE aus Stahl.
Schutzeinrichtung ohne gelöste Teile mit einer Masse
größer 2 kg im Anprallversuch nach DIN EN 1317. Schutzeinrichtung ohne formaggressive Teile.
Aufstellung 'gemäß Systemeinbauhandbuch'
Schutzeinrichtung 'Eco-Safe BOS'
Menge: 30,000 m

**02.01.0008 SE am äußeren Fahrbahnrand herst. Stahl*N2*max. W5*A o.gel.u.formag.T.**
StL-Nr. 2112910311511009
Schutzeinrichtung (SE) am äußeren Fahrbahnrand einschließlich erforderlicher systembedingter Arbeiten
herstellen. Abgerechnet wird die Baulänge. SE nach den
"Technischen Kriterien für den Einsatz von Fahrzeug-
Rückhaltesystemen in Deutschland".
SE aus Stahl.
Aufhaltestufe = N2.
Wirkungsbereichsklasse maximal W5.
Anprallheftigkeitsstufe = A.
Schutzeinrichtung ohne gelöste Teile mit einer Masse
größer 2 kg im Anprallversuch nach DIN EN 1317. Schutzeinrichtung ohne formaggressive Teile.
Aufstellung 'gemäß Systemeinbauhandbuch'
Menge: 175,000 m
Leistungsbereichkatalog: 129

#### Abschnitt 02.02 FRS-Übergänge

**02.02.0001 ÜK/ÜE für FRS herstellen (Zulage)*ÜK H1 auf H2**
StL-Nr. 21129132929999
Übergangskonstruktion (ÜK) oder Übergangselement (ÜE)
für Fahrzeug-Rückhaltesystem (FRS) einschließlich erforderlicher systembedingter Arbeiten herstellen. Vergütet wird der Mehraufwand gegenüber der Herstellung
der angegebenen Position als Zulage. ÜK/ÜE nach den
"Technischen Kriterien für den Einsatz von Fahrzeug-
Rückhaltesystemen in Deutschland".
Zulage zu OZ '02.01.0004.'

ÜK von H1 auf H2.
ÜK/ÜE von OZ '02.01.0001.'

ÜK/ÜE auf OZ '02.01.0004.'

Aufstellung 'gemäß Systemeinbauhandbuch'
Menge: 2,000 St
Leistungsbereichkatalog: 129

**02.02.0002 ÜK/ÜE für FRS herstellen (Zulage)*ÜK H1 auf H2**
StL-Nr. 21129132929999
Übergangskonstruktion (ÜK) oder Übergangselement (ÜE)
für Fahrzeug-Rückhaltesystem (FRS) einschließlich erforderlicher systembedingter Arbeiten herstellen. Vergütet wird der Mehraufwand gegenüber der Herstellung
der angegebenen Position als Zulage. ÜK/ÜE nach den
"Technischen Kriterien für den Einsatz von Fahrzeug-
Rückhaltesystemen in Deutschland".
Zulage zu OZ '02.01.0004.'

ÜK von H1 auf H2.
ÜK/ÜE von OZ '02.01.0002.'

ÜK/ÜE auf OZ '02.01.0004.'

Aufstellung 'gemäß Systemeinbauhandbuch'
Menge: 1,000 St
Leistungsbereichkatalog: 129

**02.02.0003 ÜK/ÜE für FRS herstellen (Zulage)*ÜK/ÜE H2 auf H2**
StL-Nr. 21129132979999
Übergangskonstruktion (ÜK) oder Übergangselement (ÜE)
für Fahrzeug-Rückhaltesystem (FRS) einschließlich erforderlicher systembedingter Arbeiten herstellen. Vergütet wird der Mehraufwand gegenüber der Herstellung
der angegebenen Position als Zulage. ÜK/ÜE nach den
"Technischen Kriterien für den Einsatz von Fahrzeug-
Rückhaltesystemen in Deutschland".
Zulage zu OZ '02.01.0005.'

ÜK/ÜE von H2 auf H2.
ÜK/ÜE von OZ '02.01.0004.'

ÜK/ÜE auf OZ '02.01.0005.'

Aufstellung 'gemäß Systemeinbauhandbuch'
Menge: 8,000 St
Leistungsbereichkatalog: 129

**02.02.0004 ÜK/ÜE für FRS herstellen (Zulage)*ÜK/ÜE H1 auf H1**
StL-Nr. 21129132969999
Übergangskonstruktion (ÜK) oder Übergangselement (ÜE)
für Fahrzeug-Rückhaltesystem (FRS) einschließlich erforderlicher systembedingter Arbeiten herstellen. Vergütet wird der Mehraufwand gegenüber der Herstellung
der angegebenen Position als Zulage. ÜK/ÜE nach den
"Technischen Kriterien für den Einsatz von Fahrzeug-
Rückhaltesystemen in Deutschland".
Zulage zu OZ '02.01.0002.'

ÜK/ÜE von H1 auf H1.
ÜK/ÜE von OZ '02.01.0001.'

ÜK/ÜE auf OZ '02.01.0002.'

Aufstellung 'gemäß Systemeinbauhandbuch'
Menge: 3,000 St
Leistungsbereichkatalog: 129

**02.02.0005 ÜK/ÜE für FRS herstellen (Zulage)*ÜK/ÜE H1 auf H1**
StL-Nr. 21129132969999
Übergangskonstruktion (ÜK) oder Übergangselement (ÜE)
für Fahrzeug-Rückhaltesystem (FRS) einschließlich erforderlicher systembedingter Arbeiten herstellen. Vergütet wird der Mehraufwand gegenüber der Herstellung
der angegebenen Position als Zulage. ÜK/ÜE nach den
"Technischen Kriterien für den Einsatz von Fahrzeug-
Rückhaltesystemen in Deutschland".
Zulage zu OZ '02.01.0003.'

ÜK/ÜE von H1 auf H1.
ÜK/ÜE von OZ '02.01.0002.'

ÜK/ÜE auf OZ '02.01.0003.'

Aufstellung 'gemäß Systemeinbauhandbuch'
Menge: 4,000 St
Leistungsbereichkatalog: 129

**02.02.0006 ÜK/ÜE für FRS herstellen (Zulage)*ÜK/ÜE H2 auf H2**
StL-Nr. 21129132979999
Übergangskonstruktion (ÜK) oder Übergangselement (ÜE)
für Fahrzeug-Rückhaltesystem (FRS) einschließlich erforderlicher systembedingter Arbeiten herstellen. Vergütet wird der Mehraufwand gegenüber der Herstellung
der angegebenen Position als Zulage. ÜK/ÜE nach den
"Technischen Kriterien für den Einsatz von Fahrzeug-
Rückhaltesystemen in Deutschland".
Zulage zu OZ '02.01.0006.'

ÜK/ÜE von H2 auf H2.
ÜK/ÜE von OZ '02.01.0004.'

ÜK/ÜE auf OZ '02.01.0006.'

Aufstellung 'gemäß Systemeinbauhandbuch'
Menge: 2,000 St
Leistungsbereichkatalog: 129

**02.02.0007 ÜK/ÜE an vorhand. FRS herst. (Zul.)**
StL-Nr. 211291379909
Übergangskonstruktion (ÜK) oder Übergangselement (ÜE)
an vorhandenes Fahrzeugrückhaltesystem (FRS) einschließlich erforderlicher systembedingter Arbeiten herstellen. Vergütet wird der Mehraufwand gegenüber der Herstellung der angegebenen Position als Zulage. ÜK/ÜE
nach den "Technischen Kriterien für den Einsatz von
Fahrzeug-Rückhaltesystemen in Deutschland".
Zulage zu OZ '02.01.0004.'

ÜK/ÜE an 'vorhandene Super-Rail Eco'

Aufstellung 'gemäß Systemeinbauhandbuch'
Menge: 1,000 St
Leistungsbereichkatalog: 129

#### Abschnitt 02.03 FRS-AEK

**02.03.0001 AEK für FRS herstellen*min. P2 A x1*y1*Z1*A**
StL-Nr. 2112912291111199
Anfangs-/Endkonstruktion (AEK) für Fahrzeug Rückhaltesystem (FRS) einschließlich erforderlicher systembedingter Arbeiten herstellen. AEK nach den "Technischen
Kriterien für den Einsatz von Fahrzeug-
Rückhaltesystemen in Deutschland".
AEK an OZ '02.01.0001. oder 02.01.0002.'

Leistungsklasse mindestens P2 A, einbahnig.
Dauerhafte seitliche Auslenkung Da = Klasse x1.
Dauerhafte seitliche Auslenkung Dd = Klasse y1.
Klasse des Abprallbereiches Z1.
Anprallheftigkeitsstufe = A.
Aufstellung 'gemäß Systemeinbauhandbuch'
Menge: 11,000 St
Leistungsbereichkatalog: 129

**02.03.0002 AEK für FRS herstellen*min. P2 A x1*y1*Z1*A**
StL-Nr. 2112912291111199
Anfangs-/Endkonstruktion (AEK) für Fahrzeug Rückhaltesystem (FRS) einschließlich erforderlicher systembedingter Arbeiten herstellen. AEK nach den "Technischen
Kriterien für den Einsatz von Fahrzeug-
Rückhaltesystemen in Deutschland".
AEK an OZ '02.01.0004.'

Leistungsklasse mindestens P2 A, einbahnig.
Dauerhafte seitliche Auslenkung Da = Klasse x1.
Dauerhafte seitliche Auslenkung Dd = Klasse y1.
Klasse des Abprallbereiches Z1.
Anprallheftigkeitsstufe = A.
Aufstellung 'gemäß Systemeinbauhandbuch'
Menge: 6,000 St
Leistungsbereichkatalog: 129

**02.03.0003 AEK für FRS herstellen*min. P2 A x1*y1*Z1*A**
StL-Nr. 2112912291111199
Anfangs-/Endkonstruktion (AEK) für Fahrzeug Rückhaltesystem (FRS) einschließlich erforderlicher systembedingter Arbeiten herstellen. AEK nach den "Technischen
Kriterien für den Einsatz von Fahrzeug-
Rückhaltesystemen in Deutschland".
AEK an OZ '02.01.0008.'

Leistungsklasse mindestens P2 A, einbahnig.
Dauerhafte seitliche Auslenkung Da = Klasse x1.
Dauerhafte seitliche Auslenkung Dd = Klasse y1.
Klasse des Abprallbereiches Z1.
Anprallheftigkeitsstufe = A.
Aufstellung 'gemäß Systemeinbauhandbuch'
Menge: 2,000 St
Leistungsbereichkatalog: 129

#### Abschnitt 02.04 FRS-APD

**02.04.0001 APD des AG aufstellen**
Zurückleitenden Anpralldämpfer Typ VECU-STOP VS-V100/3:14  des AG einschließlich erforderlicher systembedingter Arbeiten aufstellen.
Teile vom Lagerplatz des AG (AM Freising) abholen. Teile auf- und abladen. Länge des Förderweges nach Unterlagen des AG.
Umfeldabmessungen nach Unterlagen des AG.
Konstruktion 'VECU-STOP VS-V100/3:14'

Aufstellung 'gem. Systemeinbauhandbuch'

Querneigung der Aufstellfläche 'gem. Systemeinbauhandbuch'

Anschluss an 'H2 und H2 - System'
Menge: 1,000 St

**02.04.0002 Einzelteil des FRS herstellen**
Einzelteil des Fahrzeug-Rückhaltesystems (FRS) herstellen.
Einzelteil 'Fundament für APD aus OZ 02.04.0001'

Inklusive aller systembedingter Arbeiten.
Menge: 1,000 St

#### Abschnitt 02.05 Zulagen und Sonstiges

**02.05.0001 Passstück herstellen (Zulage)**
StL-Nr. 2112925199
Passstück des Fahrzeug-Rückhaltesystems (FRS) einschließlich erforderlicher systembedingter Arbeiten
herstellen. Vergütet wird der Mehraufwand gegenüber der
Herstellung der durchlaufenden Konstruktion als Zulage.
Konstruktion '02.01.0001.'
Menge: 6,000 St
Leistungsbereichkatalog: 129

**02.05.0002 Passstück herstellen (Zulage)**
StL-Nr. 2112925199
Passstück des Fahrzeug-Rückhaltesystems (FRS) einschließlich erforderlicher systembedingter Arbeiten
herstellen. Vergütet wird der Mehraufwand gegenüber der
Herstellung der durchlaufenden Konstruktion als Zulage.
Konstruktion '02.01.0002.'
Menge: 7,000 St
Leistungsbereichkatalog: 129

**02.05.0003 Passstück herstellen (Zulage)**
StL-Nr. 2112925199
Passstück des Fahrzeug-Rückhaltesystems (FRS) einschließlich erforderlicher systembedingter Arbeiten
herstellen. Vergütet wird der Mehraufwand gegenüber der
Herstellung der durchlaufenden Konstruktion als Zulage.
Konstruktion '02.01.0003.'
Menge: 2,000 St
Leistungsbereichkatalog: 129

**02.05.0004 Passstück herstellen (Zulage)**
StL-Nr. 2112925199
Passstück des Fahrzeug-Rückhaltesystems (FRS) einschließlich erforderlicher systembedingter Arbeiten
herstellen. Vergütet wird der Mehraufwand gegenüber der
Herstellung der durchlaufenden Konstruktion als Zulage.
Konstruktion '02.01.0004.'
Menge: 11,000 St
Leistungsbereichkatalog: 129

**02.05.0005 Passstück herstellen (Zulage)**
StL-Nr. 2112925199
Passstück des Fahrzeug-Rückhaltesystems (FRS) einschließlich erforderlicher systembedingter Arbeiten
herstellen. Vergütet wird der Mehraufwand gegenüber der
Herstellung der durchlaufenden Konstruktion als Zulage.
Konstruktion '02.01.0005.'
Menge: 4,000 St
Leistungsbereichkatalog: 129

**02.05.0006 Passstück herstellen (Zulage)**
StL-Nr. 2112925199
Passstück des Fahrzeug-Rückhaltesystems (FRS) einschließlich erforderlicher systembedingter Arbeiten
herstellen. Vergütet wird der Mehraufwand gegenüber der
Herstellung der durchlaufenden Konstruktion als Zulage.
Konstruktion '02.01.0006.'
Menge: 1,000 St
Leistungsbereichkatalog: 129

**02.05.0007 Passstück herstellen (Zulage)**
StL-Nr. 2112925199
Passstück des Fahrzeug-Rückhaltesystems (FRS) einschließlich erforderlicher systembedingter Arbeiten
herstellen. Vergütet wird der Mehraufwand gegenüber der
Herstellung der durchlaufenden Konstruktion als Zulage.
Konstruktion '02.01.0007.'
Menge: 1,000 St
Leistungsbereichkatalog: 129

**02.05.0008 Passstück herstellen (Zulage)**
StL-Nr. 2112925199
Passstück des Fahrzeug-Rückhaltesystems (FRS) einschließlich erforderlicher systembedingter Arbeiten
herstellen. Vergütet wird der Mehraufwand gegenüber der
Herstellung der durchlaufenden Konstruktion als Zulage.
Konstruktion '02.01.0008.'
Menge: 1,000 St
Leistungsbereichkatalog: 129

**02.05.0009 SE mit Halbmesser herst. (Zul.)*R ü.10-30,00 m**
StL-Nr. 2112914493
Schutzeinrichtung (SE) als Konstruktion mit Halbmesser
herstellen. Vergütet wird der Mehraufwand gegenüber der
Herstellung der angegebenen Position als Zulage.
Zulage zu OZ '02.01.0002.'

Konstruktion mit Halbmesser über 10,00 m bis 30,00 m.
Menge: 65,000 m
Leistungsbereichkatalog: 129

**02.05.0010 SE mit Halbmesser herst. (Zul.)*R ü.30-200,00 m**
StL-Nr. 2112914494
Schutzeinrichtung (SE) als Konstruktion mit Halbmesser
herstellen. Vergütet wird der Mehraufwand gegenüber der
Herstellung der angegebenen Position als Zulage.
Zulage zu OZ '02.01.0001.'

Konstruktion mit Halbmesser über 30,00 m bis 200,00 m.
Menge: 65,000 m
Leistungsbereichkatalog: 129

**02.05.0011 SE mit Halbmesser herst. (Zul.)*R ü.30-200,00 m**
StL-Nr. 2112914494
Schutzeinrichtung (SE) als Konstruktion mit Halbmesser
herstellen. Vergütet wird der Mehraufwand gegenüber der
Herstellung der angegebenen Position als Zulage.
Zulage zu OZ '02.01.0008.'

Konstruktion mit Halbmesser über 30,00 m bis 200,00 m.
Menge: 175,000 m
Leistungsbereichkatalog: 129

**02.05.0012 Leitpfosten mit Eindrehsockel liefern und montieren**
Leitpfosten aus Niederdruckpolyäthylen (PE-HD) liefern und montieren.
Alle Stahlteile feuerverzinkt.
Eingrableitpfosten, Länge 1,60 m, mit Auszugsicherung.
Retroreflektoren einseitig, rechteckig, weiß.
Retroreflektoren Typklasse R2, Klasse 2.
Eindrehsockel, feuerverzinkt.
Leitpfosten in Boden, Homogenbereich HB 1 - FRS. Erforderliche Erdarbeiten ausführen, die die Pfosten umgebende Fläche wieder herstellen, überschüssigen Boden
flächenhaft verteilen.
Menge: 82,000 St
Leistungsbereichkatalog: 129

**02.05.0013 Aufsatzleitpfosten liefern und montieren**
Leitpfosten aus Niederdruckpolyäthylen (PE-HD) liefern und montieren.
Alle Stahlteile feuerverzinkt.
Aufsatzleitpfosten, selbstaufrichtend, Länge 0,55 m.
Retroreflektoren einseitig, rechteckig, weiß.
Retroreflektoren Typklasse R2, Klasse 2.
Halterung gem. Einbauhandbuch FRS
Menge: 45,000 St
Leistungsbereichkatalog: 129

**02.05.0014 FRS BW anp., an Kappe**
FRS Bauwerkssystem anpassen bei Mittelkappenneigung größer 4% und / oder Anpassung für Bordanschlag. Vergütet wird der Mehraufwand gegenüber der Herstellung der angegebenen Position als Zulage.
Zulage zu OZ 02.01.0003.
Menge: 50,000 m

**02.05.0015 FRS BW anp., an Kappe**
FRS Bauwerkssystem anpassen bei Mittelkappenneigung größer 4% und / oder Anpassung für Bordanschlag. Vergütet wird der Mehraufwand gegenüber der Herstellung der angegebenen Position als Zulage.
Zulage zu OZ 02.01.0006.
Menge: 20,000 m

**02.05.0016 Suchgraben herstellen Tiefe bis 1,25 m*mitMasch.unterst. Boden einb.u.v.*Abrechnung Abtrag**
StL-Nr. 2410891201200101
Suchgraben nach Unterlagen des AG einschließlich Handschachtung herstellen. Aushub zur Wiederverwendung
seitlich lagern. Beschreibung der Homogenbereiche nach
Unterlagen des AG.
Grabentiefe bis 1,25 m.
Handschachtung mit Maschinenunterstützung.
Seitlich gelagerten Boden einbauen und verdichten.
Abrechnung nach Abtragsprofilen.
Menge: 35,000 m3
Leistungsbereichkatalog: 108

#### Abschnitt 02.06 FRS-Demontage

**02.06.0001 SE aus Stahl abbauen*Teile verwerten**
StL-Nr. 2112900390000001
Schutzeinrichtung (SE) aus Stahl einschließlich sämtlicher Einzelteile abbauen.
SE 'ESP 4.0'

Konstruktionsteile nach Wahl des AN verwerten.
Menge: 1355,000 m
Leistungsbereichkatalog: 129

**02.06.0002 SE aus Stahl abbauen*Teile verwerten**
StL-Nr. 2112900390000001
Schutzeinrichtung (SE) aus Stahl einschließlich sämtlicher Einzelteile abbauen.
SE 'EDSP 2.0'

Konstruktionsteile nach Wahl des AN verwerten.
Menge: 315,000 m
Leistungsbereichkatalog: 129

**02.06.0003 SE aus Stahl abbauen*Teile verwerten**
StL-Nr. 2112900390000001
Schutzeinrichtung (SE) aus Stahl einschließlich sämtlicher Einzelteile abbauen.
SE 'EDSP 1.33'

Konstruktionsteile nach Wahl des AN verwerten.
Menge: 145,000 m
Leistungsbereichkatalog: 129

**02.06.0004 SE aus Stahl abbauen Teile verwerten**
StL-Nr. 2112900390009901
Schutzeinrichtung (SE) aus Stahl einschließlich sämtlicher Einzelteile abbauen.
SE 'EDSP 1.33 BW'

Pfosten 'mit Fußplatte, einschließlich Entfernen der
Ausgleichsschicht und Verankerung, Anker ebenerdig abtrennen'

Konstruktionsteile nach Wahl des AN verwerten.
Menge: 90,000 m
Leistungsbereichkatalog: 129

**02.06.0005 SE aus Stahl abbauen*Teile verwerten**
StL-Nr. 2112900390000001
Schutzeinrichtung (SE) aus Stahl einschließlich sämtlicher Einzelteile abbauen.
SE 'Super-Rail Eco'

Konstruktionsteile nach Wahl des AN verwerten.
Menge: 480,000 m
Leistungsbereichkatalog: 129

**02.06.0006 ÜK/ÜE des FRS abbauen*HB 1 Teile verwerten**
StL-Nr. 21129022911000
Übergangskonstruktion/Übergangselement (ÜK/ÜE) des
Fahrzeug-Rückhaltesystems (FRS) aus Beton oder Stahl
abbauen.
Konstruktion 'ÜK - ESP 4.0 auf EDSP 2.0'

Pfosten in Boden, Homogenbereich HB 1 - FRS.
Pfostenlöcher entsprechend der sie umgebenden Fläche
schließen.
Konstruktionsteile nach Wahl des AN verwerten.
Menge: 8,000 St
Leistungsbereichkatalog: 129

**02.06.0007 ÜK/ÜE des FRS abbauen*HB 1 Teile verwerten**
StL-Nr. 21129022911000
Übergangskonstruktion/Übergangselement (ÜK/ÜE) des
Fahrzeug-Rückhaltesystems (FRS) aus Beton oder Stahl
abbauen.
Konstruktion 'ÜK - EDSP 2.0 auf Super-Rail Eco'

Pfosten in Boden, Homogenbereich HB 1 - FRS.
Pfostenlöcher entsprechend der sie umgebenden Fläche
schließen.
Konstruktionsteile nach Wahl des AN verwerten.
Menge: 1,000 St
Leistungsbereichkatalog: 129

**02.06.0008 ÜK/ÜE des FRS abbauen*HB 1 Teile verwerten**
StL-Nr. 21129022911000
Übergangskonstruktion/Übergangselement (ÜK/ÜE) des
Fahrzeug-Rückhaltesystems (FRS) aus Beton oder Stahl
abbauen.
Konstruktion 'ÜE - EDSP 1.33 auf EDSP 1.33 BW'

Pfosten in Boden, Homogenbereich HB 1 - FRS.
Pfostenlöcher entsprechend der sie umgebenden Fläche
schließen.
Konstruktionsteile nach Wahl des AN verwerten.
Menge: 4,000 St
Leistungsbereichkatalog: 129

**02.06.0009 AEK aus Stahl abbauen*Regelabs. 12 m HB 1*Teile verwerten**
StL-Nr. 2112900709010101
Anfangs-/Endkonstruktion (AEK) aus Stahl abbauen.
SE 'ESP 4.0 Absenkung'

Regelabsenkung 12,00 m.
Pfosten in Boden, Homogenbereich HB 1 - FRS.
Pfostenlöcher entsprechend der sie umgebenden Fläche
schließen.
Konstruktionsteile nach Wahl des AN verwerten.
Menge: 12,000 St
Leistungsbereichkatalog: 129

**02.06.0010 AEK aus Stahl abbauen*Regelabs. 12 m HB 1*Teile verwerten**
StL-Nr. 2112900709010101
Anfangs-/Endkonstruktion (AEK) aus Stahl abbauen.
SE 'EDSP Absenkung'

Regelabsenkung 12,00 m.
Pfosten in Boden, Homogenbereich HB 1 - FRS.
Pfostenlöcher entsprechend der sie umgebenden Fläche
schließen.
Konstruktionsteile nach Wahl des AN verwerten.
Menge: 3,000 St
Leistungsbereichkatalog: 129

**02.06.0011 Anpralldämpfer abbauen*Beton Aufst.fl.abbr.**
StL-Nr. 211290679129
Anpralldämpfer (APD) aus Stahl einschließlich sämtlicher Einzelteile abbauen.
APD 'VECU-STOP VS-V100/3:14'

Aufstellfläche = Beton.
Aufstellfläche abbrechen. Abbruch wird gesondert
vergütet.
Konstruktionsteile 'zum Lagerplatz des AG (AM Freising) fördern, abladen und sortiert nach Unterlagen des AG lagern.'
Menge: 1,000 St
Leistungsbereichkatalog: 129

**02.06.0012 Einzelteil des FRS abbauen*Teile verwerten**
StL-Nr. 21129027900001
Einzelteil des Fahrzeug-Rückhaltesystems (FRS) abbauen.
Einzelteil 'Fundament des APD aus OZ 02.06.0011'

Einzelteile nach Wahl des AN verwerten.
Menge: 1,000 St
Leistungsbereichkatalog: 129

**02.06.0013 Leitpfosten abbauen Aufsatzleitpfost.*Abbauteil verwert**
StL-Nr. 211290577001
Leitpfosten abbauen.
Abbauteil = Aufsatzleitpfosten.
Abbauteile nach Wahl des AN verwerten.
Menge: 48,000 St
Leistungsbereichkatalog: 129

### Bereich 03 FRS Mittelstreifen

#### Abschnitt 03.01 Strecken und Bauwerks-FRS

**03.01.0001 SE im Mittelstreifen herstellen Stahl*min. H2*max. W4 A*eins. getr. Wirk.*o.gel.u.formag.T.**
StL-Nr. 2112910711413910
Schutzeinrichtung (SE) im Mittelstreifen einschließlich
erforderlicher systembedingter Arbeiten herstellen.
Regelquerschnitt nach Unterlagen des AG. SE nach den
"Technischen Kriterien für den Einsatz von Fahrzeug-
Rückhaltesystemen in Deutschland".
SE aus Stahl.
Aufhaltestufe mindestens H2.
Wirkungsbereichsklasse maximal W4.
Anprallheftigkeitsstufe = A.
Einseitige Schutzeinrichtung mit getrennter Wirkung
einseitig aufgestellt. Abgerechnet wird die Baulänge
für die einseitige Aufstellung.
Aufstellung 'gemäß Systemeinbauhandbuch'

Schutzeinrichtung ohne gelöste Teile mit einer Masse
größer 2 kg im Anprallversuch nach DIN EN 1317. Schutzeinrichtung ohne formaggressive Teile.
Menge: 695,000 m
Leistungsbereichkatalog: 129

**03.01.0002 SE im Mittelstreifen herstellen Stahl*min. H2*max. W4 max. B*doppels. mittig*o.gel.u.formag.T.**
StL-Nr. 2112910711421910
Schutzeinrichtung (SE) im Mittelstreifen einschließlich
erforderlicher systembedingter Arbeiten herstellen.
Regelquerschnitt nach Unterlagen des AG. SE nach den
"Technischen Kriterien für den Einsatz von Fahrzeug-
Rückhaltesystemen in Deutschland".
SE aus Stahl.
Aufhaltestufe mindestens H2.
Wirkungsbereichsklasse maximal W4.
Anprallheftigkeitsstufe maximal B.
Doppelseitige Schutzeinrichtung mittig aufgestellt. Ab-
gerechnet wird die Baulänge.
Aufstellung 'gemäß Systemeinbauhandbuch'

Schutzeinrichtung ohne gelöste Teile mit einer Masse
größer 2 kg im Anprallversuch nach DIN EN 1317. Schutzeinrichtung ohne formaggressive Teile.
Menge: 70,000 m
Leistungsbereichkatalog: 129

**03.01.0003 SE im Mittelstreifen herstellen Stahl*min. H2*max. W2 max. B*eins. getr. Wirk.*o.gel.u.formag.T.**
StL-Nr. 2112910711223910
Schutzeinrichtung (SE) im Mittelstreifen einschließlich
erforderlicher systembedingter Arbeiten herstellen.
Regelquerschnitt nach Unterlagen des AG. SE nach den
"Technischen Kriterien für den Einsatz von Fahrzeug-
Rückhaltesystemen in Deutschland".
SE aus Stahl.
Aufhaltestufe mindestens H2.
Wirkungsbereichsklasse maximal W2.
Anprallheftigkeitsstufe maximal B.
Einseitige Schutzeinrichtung mit getrennter Wirkung
einseitig aufgestellt. Abgerechnet wird die Baulänge
für die einseitige Aufstellung.
Aufstellung 'gemäß Systemeinbauhandbuch'

Schutzeinrichtung ohne gelöste Teile mit einer Masse
größer 2 kg im Anprallversuch nach DIN EN 1317. Schutzeinrichtung ohne formaggressive Teile.
Menge: 465,000 m
Leistungsbereichkatalog: 129

**03.01.0004 SE im Mittelstreifen herstellen Stahl*min. H2*max. W4 A*o.gel.u.formag.T.**
StL-Nr. 2112910711419910
Schutzeinrichtung (SE) im Mittelstreifen einschließlich
erforderlicher systembedingter Arbeiten herstellen.
Regelquerschnitt nach Unterlagen des AG. SE nach den
"Technischen Kriterien für den Einsatz von Fahrzeug-
Rückhaltesystemen in Deutschland".
SE aus Stahl.
Aufhaltestufe mindestens H2.
Wirkungsbereichsklasse maximal W4.
Anprallheftigkeitsstufe = A.
Schutzeinrichtung 'Super Rail'

Aufstellung 'in Mittelstreifenüberfahrt gemäß Systemeinbauhandbuch inklusive aller erforderlichen Arbeiten'

Schutzeinrichtung ohne gelöste Teile mit einer Masse
größer 2 kg im Anprallversuch nach DIN EN 1317. Schutzeinrichtung ohne formaggressive Teile.
Menge: 280,000 m
Leistungsbereichkatalog: 129

**03.01.0005 SE im Mittelstreifen herstellen Stahl*min. H2*max. W4 A*o.gel.u.formag.T.**
StL-Nr. 2112910711419910
Schutzeinrichtung (SE) im Mittelstreifen einschließlich
erforderlicher systembedingter Arbeiten herstellen.
Regelquerschnitt nach Unterlagen des AG. SE nach den
"Technischen Kriterien für den Einsatz von Fahrzeug-
Rückhaltesystemen in Deutschland".
SE aus Stahl.
Aufhaltestufe mindestens H2.
Wirkungsbereichsklasse maximal W4.
Anprallheftigkeitsstufe = A.
Schutzeinrichtung 'Super Rail'

Aufstellung 'gemäß Systemeinbauhandbuch'

Schutzeinrichtung ohne gelöste Teile mit einer Masse
größer 2 kg im Anprallversuch nach DIN EN 1317. Schutzeinrichtung ohne formaggressive Teile.
Menge: 110,000 m
Leistungsbereichkatalog: 129

#### Abschnitt 03.02 FRS-Übergänge

**03.02.0001 ÜK/ÜE für FRS herstellen (Zulage)*ÜK/ÜE H2 auf H2**
StL-Nr. 21129132979999
Übergangskonstruktion (ÜK) oder Übergangselement (ÜE)
für Fahrzeug-Rückhaltesystem (FRS) einschließlich erforderlicher systembedingter Arbeiten herstellen. Vergütet wird der Mehraufwand gegenüber der Herstellung
der angegebenen Position als Zulage. ÜK/ÜE nach den
"Technischen Kriterien für den Einsatz von Fahrzeug-
Rückhaltesystemen in Deutschland".
Zulage zu OZ '03.01.0003.'

ÜK/ÜE von H2 auf H2.
ÜK/ÜE von OZ '03.01.0001.'

ÜK/ÜE auf OZ '03.01.0003.'

Aufstellung 'gemäß Systemeinbauhandbuch'
Menge: 8,000 St
Leistungsbereichkatalog: 129

**03.02.0002 ÜK/ÜE für FRS herstellen (Zulage)*ÜK/ÜE H2 auf H2**
StL-Nr. 21129132979999
Übergangskonstruktion (ÜK) oder Übergangselement (ÜE)
für Fahrzeug-Rückhaltesystem (FRS) einschließlich erforderlicher systembedingter Arbeiten herstellen. Vergütet wird der Mehraufwand gegenüber der Herstellung
der angegebenen Position als Zulage. ÜK/ÜE nach den
"Technischen Kriterien für den Einsatz von Fahrzeug-
Rückhaltesystemen in Deutschland".
Zulage zu OZ '03.01.0002.'

ÜK/ÜE von H2 auf H2.
ÜK/ÜE von OZ '03.01.0002.'

ÜK/ÜE auf OZ '03.01.0001. (zweireihig)'

Aufstellung 'gemäß Systemeinbauhandbuch'
Menge: 3,000 St
Leistungsbereichkatalog: 129

**03.02.0003 ÜK/ÜE an vorhand. FRS herst. (Zul.)**
StL-Nr. 211291379909
Übergangskonstruktion (ÜK) oder Übergangselement (ÜE)
an vorhandenes Fahrzeugrückhaltesystem (FRS) einschließlich erforderlicher systembedingter Arbeiten herstellen. Vergütet wird der Mehraufwand gegenüber der Herstellung der angegebenen Position als Zulage. ÜK/ÜE
nach den "Technischen Kriterien für den Einsatz von
Fahrzeug-Rückhaltesystemen in Deutschland".
Zulage zu OZ '03.01.0001.'

ÜK/ÜE an 'vorhandene Super-Rail Eco'

Aufstellung 'gemäß Systemeinbauhandbuch'
Menge: 2,000 St
Leistungsbereichkatalog: 129

**03.02.0004 Anschlusskonstruktion herst. (Zul.)**
StL-Nr. 211291409909
Anschlusskonstruktion an Altsystem im Bestand (FRS)
einschließlich erforderlicher systembedingter Arbeiten
herstellen. Vergütet wird der Mehraufwand gegenüber der
Herstellung der angegebenen Position als Zulage.
Zulage zu OZ '03.01.0002.'

Anschlusskonstruktion an 'vorhandene DDSP 4.0'

Aufstellung 'gemäß Systemeinbauhandbuch'
Menge: 3,000 St
Leistungsbereichkatalog: 129

#### Abschnitt 03.03 Zulagen und Sonstiges

**03.03.0001 Passstück herstellen (Zulage)**
StL-Nr. 2112915299
Passstück des Fahrzeug-Rückhaltesystems (FRS) herstellen. Vergütet wird der Mehraufwand gegenüber der Herstellung der angegebenen Position als Zulage.
Zulage zu OZ '03.01.0001.'
Menge: 8,000 St
Leistungsbereichkatalog: 129

**03.03.0002 Passstück herstellen (Zulage)**
StL-Nr. 2112915299
Passstück des Fahrzeug-Rückhaltesystems (FRS) herstellen. Vergütet wird der Mehraufwand gegenüber der Herstellung der angegebenen Position als Zulage.
Zulage zu OZ '03.01.0002.'
Menge: 3,000 St
Leistungsbereichkatalog: 129

**03.03.0003 Passstück herstellen (Zulage)**
StL-Nr. 2112915299
Passstück des Fahrzeug-Rückhaltesystems (FRS) herstellen. Vergütet wird der Mehraufwand gegenüber der Herstellung der angegebenen Position als Zulage.
Zulage zu OZ '03.01.0003.'
Menge: 4,000 St
Leistungsbereichkatalog: 129

**03.03.0004 Passstück herstellen (Zulage)**
StL-Nr. 2112915299
Passstück des Fahrzeug-Rückhaltesystems (FRS) herstellen. Vergütet wird der Mehraufwand gegenüber der Herstellung der angegebenen Position als Zulage.
Zulage zu OZ '03.01.0005.'
Menge: 4,000 St
Leistungsbereichkatalog: 129

**03.03.0005 FRS-Pfosten erschwert einbr. (Zul.)*erschw. Rammen**
StL-Nr. 2112924291
Pfosten des Fahrzeug-Rückhaltesystems (FRS) unter erschwerten Bedingungen einschließlich erforderlicher
systembedingter Arbeiten einbringen. Vergütet wird der
Mehraufwand gegenüber dem Homogenbereich HB 1 - FRS als
Zulage.
Pfosten 'OZ. 03.01.0003.'

Erschwernis = erschwertes Rammen.
Menge: 50,000 St
Leistungsbereichkatalog: 129

#### Abschnitt 03.04 FRS-Demontage

*Hinweis: Hinweis zu FRS-Demontage im Mittelstreifen*
Schrauben und Kleinteile sind mit Magneten zu entfernen. Ein zweimaliger Übergang über die Fläche ist mit einzurechnen. Der Bewuchs im Mittelstreifen ist mit einem Mulcher zu entfernen.

**03.04.0001 SE aus Stahl abbauen*Teile verwerten**
StL-Nr. 2112900390000001
Schutzeinrichtung (SE) aus Stahl einschließlich sämtlicher Einzelteile abbauen.
SE 'EDSP 1.33'

Konstruktionsteile nach Wahl des AN verwerten.
Menge: 400,000 m
Leistungsbereichkatalog: 129

**03.04.0002 SE aus Stahl abbauen*Teile verwerten**
StL-Nr. 2112900390000001
Schutzeinrichtung (SE) aus Stahl einschließlich sämtlicher Einzelteile abbauen.
SE 'DDSP 4.0'

Konstruktionsteile nach Wahl des AN verwerten.
Menge: 550,000 m
Leistungsbereichkatalog: 129

**03.04.0003 SE aus Stahl abbauen*Teile verwerten**
StL-Nr. 2112900390000001
Schutzeinrichtung (SE) aus Stahl einschließlich sämtlicher Einzelteile abbauen.
SE 'Super-Rail Eco doppelt'

Konstruktionsteile nach Wahl des AN verwerten.
Menge: 45,000 m
Leistungsbereichkatalog: 129

**03.04.0004 ÜK/ÜE des FRS abbauen*HB 1 Teile verwerten**
StL-Nr. 21129022911000
Übergangskonstruktion/Übergangselement (ÜK/ÜE) des
Fahrzeug-Rückhaltesystems (FRS) aus Beton oder Stahl
abbauen.
Konstruktion 'ÜK - EDSP 1.33 auf DDSP 4.0'

Pfosten in Boden, Homogenbereich HB 1 - FRS.
Pfostenlöcher entsprechend der sie umgebenden Fläche
schließen.
Konstruktionsteile nach Wahl des AN verwerten.
Menge: 4,000 St
Leistungsbereichkatalog: 129

**03.04.0005 ÜK/ÜE des FRS abbauen*HB 1 Teile verwerten**
StL-Nr. 21129022911000
Übergangskonstruktion/Übergangselement (ÜK/ÜE) des
Fahrzeug-Rückhaltesystems (FRS) aus Beton oder Stahl
abbauen.
Konstruktion 'ÜK - DDSP 4.0 auf Super-Rail Eco doppelt'

Pfosten in Boden, Homogenbereich HB 1 - FRS.
Pfostenlöcher entsprechend der sie umgebenden Fläche
schließen.
Konstruktionsteile nach Wahl des AN verwerten.
Menge: 1,000 St
Leistungsbereichkatalog: 129

**03.04.0006 ÜK/ÜE des FRS abbauen*HB 1 Teile verwerten**
StL-Nr. 21129022911000
Übergangskonstruktion/Übergangselement (ÜK/ÜE) des
Fahrzeug-Rückhaltesystems (FRS) aus Beton oder Stahl
abbauen.
Konstruktion 'ÜK - Super-Rail Eco doppelt auf Super-Rail Eco 2-reihig'

Pfosten in Boden, Homogenbereich HB 1 - FRS.
Pfostenlöcher entsprechend der sie umgebenden Fläche
schließen.
Konstruktionsteile nach Wahl des AN verwerten.
Menge: 1,000 St
Leistungsbereichkatalog: 129

**03.04.0007 Strauchbestand im Mittelstr. roden Breite über 1-3 m verfüll/Boden AG*Wst.Verw.AN S.Abr.Verw. AN**
StL-Nr. 24106013291101
Strauchbestand jeder Art im Mittelstreifen roden. Ab-
rechnung nach Länge des unbefestigten Mittelstreifens.
Breite über 1,00 bis 3,00 m.
Mittlere Höhe '1,0m'

Wurzellöcher mit geeignetem Boden verfüllen. Boden aus
Abtragsbereichen profilgerecht lösen.
Wurzelstöcke nach Wahl des AN verwerten.
Schlagabraum nach Wahl des AN verwerten.
Menge: 790,000 m
Leistungsbereichkatalog: 106

**03.04.0008 Vegetationsdecke bearbeiten**
StL-Nr. 24106103
Vegetationsdecke vor Oberbodenabtrag mindestens 15 cm
tief bearbeiten und so zerkleinern, dass keine Stücke
über 0,05 m2 verbleiben.
Menge: 2370,000 m2
Leistungsbereichkatalog: 106
